# Pauschale Erhaltung Fahrbahn BAB-HV
Angebotsaufforderung (GAEB DA XML 3.2, DA83)
Projekt: A-P0630-00
Währung: EUR
Nebenangebote zugelassen: ja
Vergabeart: Öffentliche Ausschreibung
Eröffnung: 21.02.2019 10:30:00
Ende der Zuschlagsfrist: 05.04.2019
Auftraggeber: Autobahn GmbH des Bundes, Niederlassung Nordwest (Hannover), AdB-NLNordwest, Gradestraße 18, 30163 Hannover, Gradestraße 18, 30163 Hannover, E-Mail fu-now-as-h-poststelle@autobahn.de; DV-Nummer: L-3-32-3
Erstellt mit: GXML Toolbox V3.3 R20230829, iTWO_64 V25.0.650, 30.03.2026

## 015 A39 Böschungsrutsch FR WOB
Datum: 30.03.2026
WaGr: 99_99_01

### Abschnitt 00 Böschung KM 161,35

#### Unterabschnitt 00.00 Baustelleneinrichtung

**00.00.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen in den Abschnitten 00.00. bis 00.04. des Leistungsverzeichnisses.
Für die örtliche Bauüberwachung ist ein Arbeitsplatz sowie der Zugang zu Sanitäranlagen vorzuhalten.'

Zufahrt zur Baustelle vorhanden.
Menge: 1,000 Psch
Leistungsbereichkatalog: 101

**00.00.0002 Baustelle räumen**
*** Pauschalposition
StL-Nr. 1910111299
Baustelle von allen Geräten, Anlagen, Einrichtungen und
dgl. räumen. Benutzte Flächen und Wege entsprechend dem
ursprünglichen Zustand herrichten. Soweit nicht für
bestimmte Leistungen für das Räumen der Baustelle gesonderte Positionen im Leistungsverzeichnis enthalten
sind, gilt die Pauschale
für 'alle Leistungen in den Abschnitten 00.00. bis 00.04. des Leistungsverzeichnisses.'
Menge: 1,000 Psch
Leistungsbereichkatalog: 101

#### Unterabschnitt 00.01 Verkehrssicherung

**00.01.0001 Verkehrssicherung läng.Dauer durchf Arbeitsstelle außer/in Kraft s.*über 7 b. 14 Tage Geb. auf Nachweis**
*** Pauschalposition
StL-Nr. 2110512519109932
Verkehrssicherung längerer Dauer betriebsfertig aufbauen, vorhalten, warten, instand setzen, betreiben, kontrollieren und abbauen. Vorübergehende Verkehrssicherungsmaßnahmen durchführen. Vorübergehende Markierung,
transportable Lichtsignalanlage, bauliches Leitelement,
mobile Stauwarnanlage, LED-Anzeigetafel und transportable Schutzeinrichtung werden gesondert vergütet.
Verkehrssicherung an Arbeitsstelle.
Nach RSA, Regelplan 'D I/3r'

Vorhandene Verkehrsschilder nach Unterlagen des AG außer Kraft und wieder in Kraft setzen.
Länge des Arbeitsbereiches '100m'

Für Verkehrsführungsphase 'Böschung KM 163,35'

Einsatzzeit über 7 bis 14 Tage.
Verkehrsrechtliche Anordnung nach Unterlagen des AG
einholen und zugehörige Unterlagen erstellen. Erforderliche Ortsbesichtigungen zur Erstellung der Planunterlagen für die verkehrsrechtliche Anordnung durchführen.
Anfallende Gebühren für verkehrsrechtliche Anordnung
werden auf Nachweis erstattet.
Menge: 1,000 Psch
Leistungsbereichkatalog: 105

**00.01.0002 Verkehrssich. läng. Dauer vorhalten**
StL-Nr. 2110511090
Verkehrssicherung längerer Dauer vorhalten, warten, instand setzen und betreiben. Vorübergehende Verkehrssicherungsmaßnahmen durchführen. Die Kontrolle der Verkehrssicherung wird gesondert vergütet.
Verkehrssicherung der OZ '00.01.0001.'
Menge: 14,000 d
Leistungsbereichkatalog: 105

**00.01.0003 Längsmarkierung Typ II herstellen durchg.Fstr.begr.*Breite 0,15 m Folie,Gew.o.Kunst P 7 Markierung entf.**
StL-Nr. 2110533222593901
Längsmarkierung Typ II einschl. evtl. Sperrflächenumrandung als vorübergehende Markierung herstellen, warten und instand setzen. Vormarkieren. Vorübergehende
Verkehrssicherungsmaßnahmen durchführen. Abgerechnet
wird der markierte Strich, bei Doppelstrichen zwei
Striche.
Durchgehend als Fahrstreifenbegrenzung.
Strichbreite = 0,15 m.
Markierungssystem aus Folie, Gewebe- oder Kunststoffträger.
Schichtdicke '>=2,5 mm'

Verkehrsklasse = P 7.
Markierung auf 'Asphaltdeckschicht'

Markierung entfernen. Abfall aufnehmen und nach Wahl
des AN verwerten.
Menge: 800,000 m
Leistungsbereichkatalog: 105

**00.01.0004 Transp.Schutzeinrichtung aufbauen*Aufhaltest. H1 Wirkungsber.maxW2**
StL-Nr. 21105605942900
Transportable Schutzeinrichtung einschl. systembedingter Formstücke (Dilatationsstöße, Passstücke, Kipplängenbegrenzungselemente) aufbauen und abbauen. Vorhalten, Kontrolle, Wartung und Instandsetzung werden gesondert vergütet. Vorübergehende Verkehrssicherungsmaßnahmen durchführen. Anfangs- und Endkonstruktionen
und Adapter werden gesondert vergütet. 70 v. H. des
Preises werden nach Aufbau, der Rest nach Abbau
vergütet.
Zwischen 'Arbeitsstelle und parallel fließendem Verkehr sowie Arbeitsstelle und ankommendem verkehr.'

Aufhaltestufe mind. H 1.
Wirkungsbereich max. W 2 (W max. 0,80 m).
Maximale Baubreite '0,30m.
Nach Abbau der transp. SE ist die Standfläche mit.'
Menge: 350,000 m
Leistungsbereichkatalog: 105

*Hinweis: Kombinierte Abrechnungseinheiten*
Kombinierte Abrechnungseinheiten beachten!
md = Meter x Tage

**00.01.0005 Transport. Schutzeinr. vorhalten wie Vorposition**
StL-Nr. 2110561001
Transportable Schutzeinrichtung vorhalten, warten und
instand setzen. Vorübergehende Verkehrssicherungsmaßnahmen durchführen. Die Kontrolle wird gesondert
vergütet.
Transportable Schutzeinrichtung wie in Vorposition beschrieben.
Menge: 4900,000 md
Leistungsbereichkatalog: 105

**00.01.0006 AEK f. transp. Schutzeinr. aufb.*Absenkung**
StL-Nr. 2110562591
Anfangs-/Endkonstruktion (AEK) für transportable
Schutzeinrichtung aufbauen und abbauen. Vorhalten, Kontrolle, Wartung und Instandsetzung werden gesondert
vergütet. Vorübergehende Verkehrssicherungsmaßnahmen
durchführen. 70 v. H. des Preises werden nach Aufbau,
der Rest nach Abbau vergütet.
AEK an OZ '00.01.0004.'

Als Absenkung.
Menge: 2,000 St
Leistungsbereichkatalog: 105

*Hinweis: Kombinierte Abrechnungseinheiten*
Kombinierte Abrechnungseinheiten beachten!
Std = Stück x Tage

**00.01.0007 AEK vorhalten wie Vorposition**
StL-Nr. 2110563001
Anfangs-/Endkonstruktion (AEK) für transportable
Schutzeinrichtung vorhalten, warten und instand setzen.
Vorübergehende Verkehrssicherungsmaßnahmen durchführen.
Die Kontrolle wird gesondert vergütet.
AEK wie in Vorposition beschrieben.
Menge: 672,000 Std
Leistungsbereichkatalog: 105

**00.01.0008 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'zweimal täglich sowie unverzüglich nach Unwetter oder Sturm'

Kontrolle mit elektronischem Erfassungsgerät nach Un-
terlagen des AG dokumentieren.
Menge: 14,000 d
Leistungsbereichkatalog: 105

*Hinweis: Baufeld*
Zugang zur Böschung nur autobahnseitig möglich.
Es ist passende Gerätetechnik vorzuhalten, der Abstand zwischen Fahrbahnkante und Böschungsschulter beträgt maximal bis zu 25 Meter. Erschwernisse daraus sind in die nachfolgenden Positionen  einzukalkulieren.

#### Unterabschnitt 00.02 Erdbau

**00.02.0001 Strauchbestand roden Höhe über 2-3 m*Neigung über 1:4 Wst.Verw.AN*S.Abr. Verw. AN**
StL-Nr. 24106010210101
Strauchbestand und sonstiger Aufwuchs bis 0,10 m Stammdurchmesser, in 1,00 m Höhe über dem Erdboden gemessen,
mit Wurzelwerk roden. Abrechnung nach Fläche der
größten Ausdehnung des Strauchwerks.
Mittlere Höhe über 2,00 bis 3,00 m.
Neigung der Rodungsfläche steiler als 1:4.
Wurzelstöcke nach Wahl des AN verwerten.
Schlagabraum nach Wahl des AN verwerten.
Menge: 300,000 m2
Leistungsbereichkatalog: 106

**00.02.0002 Oberboden abtragen Neigung über 1:4 Oberb.Verw. AN*Abrechnung Abtrag**
StL-Nr. 24106120019101
Oberboden ggf. einschließlich Vegetationsdecke abtragen. Homogenbereiche nach Unterlagen des AG.
Neigung der Abtragsfläche steiler als 1:4.
Dicke 'des Abtrages über 10 cm bis 30 cm'

Oberboden nach Wahl des AN verwerten.
Abrechnung nach Abtragsprofilen.
Menge: 175,000 m3
Leistungsbereichkatalog: 106

**00.02.0003 Boden bzw. Fels lösen und verwerten profilg. lösen Abrechnung Abtrag*Verwertung nachw.**
StL-Nr. 2410621301009101
Boden bzw. Fels aus Abtragsbereichen profilgerecht
lösen, laden und nach Wahl des AN verwerten. Beschreibung der Homogenbereiche nach Unterlagen des AG. Die
Herstellung von Mulden und Gräben wird gesondert vergütet.
Profilgerecht lösen.
Materialklasse 'nach EBV:BM-F3'

Abrechnung nach Abtragsprofilen.
Verwertung nach Unterlagen des AG nachweisen.
Menge: 575,000 m3
Leistungsbereichkatalog: 106

**00.02.0004 Abtreppung herstellen**
StL-Nr. 2410624000
Abtreppung, mind. 0,60 m hoch, in geneigter Grundfläche
für Anschüttung nach Unterlagen des AG herstellen, Sohle der Abtreppung verdichten einschließlich ggf. erforderlicher Wasserzugabe. Boden bzw. Fels in Auftragsbereichen einbauen und verdichten einschließlich ggf.
erforderlicher Wasserzugabe. Beschreibung der Homogenbereiche nach Unterlagen des AG.
Menge: 350,000 m
Leistungsbereichkatalog: 106

**00.02.0005 Material liefern und einbauen**
Material liefern und im Böschungsfuß und in Böschungen
der Sanierungsbereiche einbauen und verdichten.
Material = Kies-Sand-Gemisch
Körnung = 0 / 45 Feinkorngehalt < 5%
Das Korngemisch ist lagenweise einzubauen und zu
verdichten. DPr mindestens 98%.
Der Einbau hat zeitlich so zu erfolgen, dass die
freigelegte Böschung nur kurzfristig den
Witterungseinflüssen ausgesetzt ist.
Abrechnung erfolgt nach Abtragsprofilen.
Menge: 750,000 m3

**00.02.0006 Böschung mit Stufen versehen Stufenabst. 1 m**
StL-Nr. 2410612302
Böschung mit 10 bis 15 cm tiefen, schräg verlaufenden
Stufen versehen. Abrechnung nach mit Stufen versehener Böschungsfläche in der Neigung.
Abstand der Stufen 1,00 m.
Menge: 750,000 m2
Leistungsbereichkatalog: 106

**00.02.0007 Mulde herstellen eingeb.verd. Bod.*Dammfuß Breite 2,00 m*Tiefe ü. 0,3-0,5m 1:3 und flacher*Boden Verwert. AN**
StL-Nr. 2410651311221100
Mulde nach Unterlagen des AG herstellen.
In eingebautem und verdichtetem Boden.
Mulde am Dammfuß.
Muldenbreite = 2,00 m.
Tiefe über 0,30 bis 0,50 m.
Sohlgefälle 1:3 und flacher.
Boden bzw. Fels nach Wahl des AN verwerten.
Menge: 40,000 m
Leistungsbereichkatalog: 106

**00.02.0008 Bankett profilgerecht herstellen Neben Fahrbahn*Baustoff. C 90/3 Breite 1,00 m*Einbaudicke 20 cm 12 tief+ 6 hoch*3cm tiefer EV2 mind. 100MPa**
StL-Nr. 2211270611221101
Bankett gemäß ZTV E-StB profilgerecht herstellen. Er-
schwernisse durch Einbauten, Schächte und Straßenabläufe werden gesondert vergütet.
Neben Verkehrsfläche Fahrbahn.
Baustoffgemisch, Kategorie C 90/3, Größtkorn
von 32 mm. Der Feinkornanteil muss im eingebauten Zu-
Stand 8 M.-v.H. bis 12 M.-v.H. betragen.
Breite = 1,00 m.
Einbaudicke = 20 cm.
Querneigung 12 v.H. am tiefliegenden und 6 v.H. am
hochliegenden Fahrbahnrand.
Einbau 3 cm tiefer als Fahrbahnrand.
Verformungsmodul EV2 auf der Oberfläche mindestens
100 MPa.
Menge: 40,000 m
Leistungsbereichkatalog: 112

#### Unterabschnitt 00.03 Ausstattung

**00.03.0001 Leitpfosten abbauen Aufsatzleitpfost.*Abbauteil verwert**
StL-Nr. 211290577001
Leitpfosten abbauen.
Abbauteil = Aufsatzleitpfosten.
Abbauteile nach Wahl des AN verwerten.
Menge: 2,000 St
Leistungsbereichkatalog: 129

**00.03.0002 SE aus Stahl abbauen EDSP*Profil B*Pfost. A 2,00 m HB 1*Pf.l. 1900-2500mm Teile verwerten**
StL-Nr. 2112900322210201
Schutzeinrichtung (SE) aus Stahl einschließlich sämtlicher Einzelteile abbauen.
SE = Einfache Distanzschutzplanke.
Holm Profil B.
Mit Pfosten, Abstand = 2,00 m.
Pfosten in Boden, Homogenbereich HB 1 - FRS.
Pfostenlöcher entsprechend der sie umgebenden Fläche
schließen.
Pfostenlänge über 1900 bis 2500 mm.
Konstruktionsteile nach Wahl des AN verwerten.
Menge: 48,000 m
Leistungsbereichkatalog: 129

**00.03.0003 ÜK/ÜE des FRS abbauen*HB 1 Teile verwerten**
StL-Nr. 21129022911000
Übergangskonstruktion/Übergangselement (ÜK/ÜE) des
Fahrzeug-Rückhaltesystems (FRS) aus Beton oder Stahl
abbauen.
Konstruktion 'ESP 4.0 auf EDSP 2.0'

Pfosten in Boden, Homogenbereich HB 1 - FRS.
Pfostenlöcher entsprechend der sie umgebenden Fläche
schließen.
Konstruktionsteile nach Wahl des AN verwerten.
Menge: 1,000 St
Leistungsbereichkatalog: 129

*Hinweis: Hinweis zu 00.03.0004.*
Die AEK wird für die Dauer der Arbeitsstelle als Behelfsabsenkung an der in FR WOB vorhandenen EDSP 2.0 montiert. Bei Lückenschluss des FRS ist die Behelfsabsenkung wieder zu demontieren.

**00.03.0004 Anfangs-/Endkonstruktion (AEK)**
Anfangs-/Endkonstruktion (AEK) einschließlich erforderlicher systembedingter Arbeiten herstellen und nach Beendigung der Bauarbeiten demontieren.
Konstruktion = Einfache Distanzschutzplanke.
Holm Profil B.
AEK 'Kurzabsenkung 4,37 m'

Aufstellung in Boden, Homogenbereich HB 1 - FRS.
Erforderliche Erdarbeiten ausführen. Die umgebende
Fläche wiederherstellen, überschüssigen Boden
flächenhaft verteilen.
Konstruktionsteile nach Wahl des AN verwerten.
Menge: 1,000 St

**00.03.0005 SE am äußeren Fahrbahnrand herst. Stahl*min. H1*max. W5 A HB 1**
StL-Nr. 2112910312519001
Schutzeinrichtung (SE) am äußeren Fahrbahnrand einschließlich erforderlicher systembedingter Arbeiten
herstellen. Abgerechnet wird die Baulänge. SE nach den
"Technischen Kriterien für den Einsatz von Fahrzeug-
Rückhaltesystemen in Deutschland".
SE aus Stahl.
Aufhaltestufe mindestens H1.
Wirkungsbereichsklasse maximal W5.
Anprallheftigkeitsstufe = A.
Schutzeinrichtung 'EDSP 2.0'

Aufstellung in Boden, Homogenbereich HB 1 - FRS.
Menge: 48,000 m
Leistungsbereichkatalog: 129

**00.03.0006 ÜK/ÜE an vorhand. FRS herst. (Zul.)*ÜK/ÜE an ESP 4,0 Profil B*HB 1**
StL-Nr. 211291379121
Übergangskonstruktion (ÜK) oder Übergangselement (ÜE)
an vorhandenes Fahrzeugrückhaltesystem (FRS) einschließlich erforderlicher systembedingter Arbeiten herstellen. Vergütet wird der Mehraufwand gegenüber der Herstellung der angegebenen Position als Zulage. ÜK/ÜE
nach den "Technischen Kriterien für den Einsatz von
Fahrzeug-Rückhaltesystemen in Deutschland".
Zulage zu OZ '00.03.0004.'

ÜK/ÜE an vorhandene ESP 4,00.
Holm Profil B.
Aufstellung in Boden, Homogenbereich HB 1 - FRS.
Menge: 1,000 St
Leistungsbereichkatalog: 129

*Hinweis: Hinweis zu OZ 00.03.0007.*
Aufsatzleitpfosten mit Klemmhalterung sind nicht mehr zulässig und im Reparaturfall gegen einen Aufsatzleitpfosten mit zulässiger Halterung an SP-Pfosten oder SP-Stoßverbindung zu ersetzen.

**00.03.0007 Leitpfosten aufstellen Aufsatzleitpf.*Refl.rechte.weiß Typ R2, Kl. 2*Pfeilz.aufgeklebt Halt.a.Abst.H./Di**
StL-Nr. 2112940370024460
Leitpfosten aus Niederdruckpolyäthylen (PE-HD) aufstellen.
Aufsatzleitpfosten, Länge 0,55 m.
Retroreflektoren einseitig, rechteckig, weiß.
Retroreflektoren Typklasse R2, Klasse 2.
Pfeilzeichen, rechts-/linksweisend, aufgeklebt.
Stahlhalterung, feuerverzinkt auf Abstandhalter
/Distanzstück.
Menge: 2,000 St
Leistungsbereichkatalog: 129

*Hinweis: Hinweis zu OZ 00.03.0008.*
Der Wildschutzzaun ist während der Böschungssanierung geschlossen zu halten.

**00.03.0008 Wildschutzzaun umsetzen und entsorgen**
Vorhandenen Wildschutzzaun im Bereich der zu
sanierenden Böschungen umsetzen.
Wildschutzzaunhöhe = 1,50 bis 2,00 m.
Pfostenabstand = 2,00 bis 3,00 m.
Pfosten aus Stahl.
Pfosten in Boden.
Zaun aufnehmen und parallel zur alten Zauntrasse wieder
provisorisch aufstellen.
Fehlendes Material (wegen Mehrlänge) liefern.
Einschl. aller Nebenarbeiten.
Nach Abschluss der Arbeiten Zaun einschl. Pfosten
aufnehmen und entsorgen.
Menge: 40,000 m

**00.03.0009 Wildschutzzaun herstellen H.2,0m Pf.L.2,6m Kn.gefl.23 Drähte*Metallanker 50 cm Zaun beids.ansch.**
StL-Nr. 2112820139999162
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 2,00 m, Pfostenlänge = 2,60 m.
Pfostenabstand '2,00 bis 3,00 m'

Pfosten 'Z-Profil-Stahlpfahl aus starkverzinktem
Bandstahl'

Boden-/Felsklasse '3 bis 5.
Die Trasse des neuen Zauns ist in  1  m Breite zu mulchen
in einer Tiefe bis zu 10 cm. Überschüssige Wurzeln sind
der Verwertung nach Wahl des AN zuzuführen.'

Knotengeflecht aus glattem Draht 2 mm, dickverzinkt,
Kopf- und Fußdraht 2,5 mm, Anzahl der waagerechten
Drähte 23 Stück. In den unteren 80 cm Abstand höchstens
5 cm. Senkrechter Abstand höchstens 15 cm. Reißfestigkeit der waagerechten Drähte mindestens 1150 N/mm2.
Erdanker aus Metall (Hering), Länge = 50 cm, feuerverzinkt, mit Drahteinhängeöse, Materialstärke mind. 2,5
mm, in Feldmitte einschlagen. Zusätzlich entlang des
untersten Drahtes einen Stacheldraht befestigen und
beide in Öse einhängen.
Zaun beidseitig anschließen.
Menge: 40,000 m
Leistungsbereichkatalog: 128

**00.03.0010 Pfostenverstrebung herstellen Strebe f.H.2,00 m Länge 2,70 m*Bodenklasse 3-5**
StL-Nr. 211282032921
Pfostenverstrebung einschließlich der erforderlichen
Erdarbeiten herstellen. Aushubmaterial innerhalb der
Baustelle flächenhaft verteilen.
Strebe für Zaunhöhe = 2,00 m.
Strebe 'Z-Profil-Stahlpfahl aus starkverzinktem
Bandstahl'

Länge = 2,70 m.
Bodenklasse 3 bis 5.
Menge: 3,000 St
Leistungsbereichkatalog: 128

#### Unterabschnitt 00.04 Sonstiges

**00.04.0001 Fahrbahnreinigung**
Fahrbahnfläche reinigen.
  Fahrbahn im abgesperrten Bereich der Arbeitsstelle,für
  Verkehrsfreigaben reinigen.
  Kehrgut aufnehmen und nach Wahl des AN verwerten.
  Reinigung mit Saugkehrwagen.
  Die OZ gilt nicht für die Fahrbahnreinigung nach Abbau
  von transportablen Schutzeinrichtung
Menge: 1,000 St

**00.04.0002 Belastungsfahrzeug bereitstellen**
Belastungsfahrzeug als Gegengewicht (z.B. ausreichend
beladener Lkw) für Plattendruckversuch bei Kontrollprüfungen bereitstellen.
Menge: 10,000 h

### Abschnitt 01 Böschung KM 159,07 bis KM 159,270

#### Unterabschnitt 01.00 Baustelleneinrichtung

**01.00.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen in den Abschnitten 01.00. bis 01.05. des Leistungsverzeichnisses.
Für die örtliche Bauüberwachung ist ein Arbeitsplatz sowie der Zugang zu Sanitäranlagen vorzuhalten.'

Zufahrt zur Baustelle vorhanden.
Menge: 1,000 Psch
Leistungsbereichkatalog: 101

**01.00.0002 Baustelle räumen**
*** Pauschalposition
StL-Nr. 1910111299
Baustelle von allen Geräten, Anlagen, Einrichtungen und
dgl. räumen. Benutzte Flächen und Wege entsprechend dem
ursprünglichen Zustand herrichten. Soweit nicht für
bestimmte Leistungen für das Räumen der Baustelle gesonderte Positionen im Leistungsverzeichnis enthalten
sind, gilt die Pauschale
für 'alle Leistungen in den Abschnitten 01.00. bis 01.05. des Leistungsverzeichnisses.'
Menge: 1,000 Psch
Leistungsbereichkatalog: 101

#### Unterabschnitt 01.01 Verkehrssicherung

**01.01.0001 Verkehrssicherung läng.Dauer durchf Arbeitsstelle außer/in Kraft s.*über 7 b. 14 Tage Geb. auf Nachweis**
*** Pauschalposition
StL-Nr. 2110512519109932
Verkehrssicherung längerer Dauer betriebsfertig aufbauen, vorhalten, warten, instand setzen, betreiben, kontrollieren und abbauen. Vorübergehende Verkehrssicherungsmaßnahmen durchführen. Vorübergehende Markierung,
transportable Lichtsignalanlage, bauliches Leitelement,
mobile Stauwarnanlage, LED-Anzeigetafel und transportable Schutzeinrichtung werden gesondert vergütet.
Verkehrssicherung an Arbeitsstelle.
Nach RSA, Regelplan 'D I/3r'

Vorhandene Verkehrsschilder nach Unterlagen des AG außer Kraft und wieder in Kraft setzen.
Länge des Arbeitsbereiches '200m'

Für Verkehrsführungsphase 'Böschung KM 159+270 bis 159+070'

Einsatzzeit über 7 bis 14 Tage.
Verkehrsrechtliche Anordnung nach Unterlagen des AG
einholen und zugehörige Unterlagen erstellen. Erforderliche Ortsbesichtigungen zur Erstellung der Planunterlagen für die verkehrsrechtliche Anordnung durchführen.
Anfallende Gebühren für verkehrsrechtliche Anordnung
werden auf Nachweis erstattet.
Menge: 1,000 Psch
Leistungsbereichkatalog: 105

**01.01.0002 Verkehrssich. läng. Dauer vorhalten**
StL-Nr. 2110511090
Verkehrssicherung längerer Dauer vorhalten, warten, instand setzen und betreiben. Vorübergehende Verkehrssicherungsmaßnahmen durchführen. Die Kontrolle der Verkehrssicherung wird gesondert vergütet.
Verkehrssicherung der OZ '01.01.0001.'
Menge: 7,000 d
Leistungsbereichkatalog: 105

**01.01.0003 Längsmarkierung Typ II herstellen durchg.Fstr.begr.*Breite 0,15 m Folie,Gew.o.Kunst P 7 Markierung entf.**
StL-Nr. 2110533222593901
Längsmarkierung Typ II einschl. evtl. Sperrflächenumrandung als vorübergehende Markierung herstellen, warten und instand setzen. Vormarkieren. Vorübergehende
Verkehrssicherungsmaßnahmen durchführen. Abgerechnet
wird der markierte Strich, bei Doppelstrichen zwei
Striche.
Durchgehend als Fahrstreifenbegrenzung.
Strichbreite = 0,15 m.
Markierungssystem aus Folie, Gewebe- oder Kunststoffträger.
Schichtdicke '>=2,5 mm'

Verkehrsklasse = P 7.
Markierung auf 'Asphaltdeckschicht'

Markierung entfernen. Abfall aufnehmen und nach Wahl
des AN verwerten.
Menge: 1000,000 m
Leistungsbereichkatalog: 105

**01.01.0004 Transp.Schutzeinrichtung aufbauen*Aufhaltest. H1 Wirkungsber.maxW2**
StL-Nr. 21105605942900
Transportable Schutzeinrichtung einschl. systembedingter Formstücke (Dilatationsstöße, Passstücke, Kipplängenbegrenzungselemente) aufbauen und abbauen. Vorhalten, Kontrolle, Wartung und Instandsetzung werden gesondert vergütet. Vorübergehende Verkehrssicherungsmaßnahmen durchführen. Anfangs- und Endkonstruktionen
und Adapter werden gesondert vergütet. 70 v. H. des
Preises werden nach Aufbau, der Rest nach Abbau
vergütet.
Zwischen 'Arbeitsstelle und parallel fließendem Verkehr sowie Arbeitsstelle und ankommendem verkehr.'

Aufhaltestufe mind. H 1.
Wirkungsbereich max. W 2 (W max. 0,80 m).
Maximale Baubreite '0,30m.
Nach Abbau der transp. SE ist die Standfläche mit.'
Menge: 450,000 m
Leistungsbereichkatalog: 105

*Hinweis: Hinweis zur OZ 01.01.0005*
Kombinierte Abrechnungseinheiten beachten!
md = Meter x Tage

**01.01.0006 Transport. Schutzeinr. vorhalten wie Vorposition**
StL-Nr. 2110561001
Transportable Schutzeinrichtung vorhalten, warten und
instand setzen. Vorübergehende Verkehrssicherungsmaßnahmen durchführen. Die Kontrolle wird gesondert
vergütet.
Transportable Schutzeinrichtung wie in Vorposition beschrieben.
Menge: 3150,000 md
Leistungsbereichkatalog: 105

**01.01.0007 AEK f. transp. Schutzeinr. aufb.*Absenkung**
StL-Nr. 2110562591
Anfangs-/Endkonstruktion (AEK) für transportable
Schutzeinrichtung aufbauen und abbauen. Vorhalten, Kontrolle, Wartung und Instandsetzung werden gesondert
vergütet. Vorübergehende Verkehrssicherungsmaßnahmen
durchführen. 70 v. H. des Preises werden nach Aufbau,
der Rest nach Abbau vergütet.
AEK an OZ '01.01.0004.'

Als Absenkung.
Menge: 2,000 St
Leistungsbereichkatalog: 105

*Hinweis: Kombinierte Abrechnungseinheiten*
Kombinierte Abrechnungseinheiten beachten!
Std = Stück x Tage

**01.01.0008 AEK vorhalten wie Vorposition**
StL-Nr. 2110563001
Anfangs-/Endkonstruktion (AEK) für transportable
Schutzeinrichtung vorhalten, warten und instand setzen.
Vorübergehende Verkehrssicherungsmaßnahmen durchführen.
Die Kontrolle wird gesondert vergütet.
AEK wie in Vorposition beschrieben.
Menge: 672,000 Std
Leistungsbereichkatalog: 105

**01.01.0009 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'zweimal täglich sowie unverzüglich nach Unwetter oder Sturm'

Kontrolle mit elektronischem Erfassungsgerät nach Un-
terlagen des AG dokumentieren.
Menge: 7,000 d
Leistungsbereichkatalog: 105

*Hinweis: Baufeld*
Zugang zur Böschung nur autobahnseitig möglich.
Es ist passende Gerätetechnik vorzuhalten, der Abstand zwischen Fahrbahnkante und Böschungsschulter beträgt maximal bis zu 20 Meter. Erschwernisse daraus sind in die nachfolgenden Positionen  einzukalkulieren.

Die Bestandentwässerungsrinne im Böschungsbereich ist zu erhalten. Die Kosten sind in die jeweiligen Position einzukalkulieren.

#### Unterabschnitt 01.02 Erdbau

**01.02.0001 Strauchbestand roden Höhe bis 2 m*Neigung über 1:4 Wst.Verw.AN*S.Abr. Verw. AN**
StL-Nr. 24106010110101
Strauchbestand und sonstiger Aufwuchs bis 0,10 m Stammdurchmesser, in 1,00 m Höhe über dem Erdboden gemessen,
mit Wurzelwerk roden. Abrechnung nach Fläche der
größten Ausdehnung des Strauchwerks.
Mittlere Höhe bis 2,00 m.
Neigung der Rodungsfläche steiler als 1:4.
Wurzelstöcke nach Wahl des AN verwerten.
Schlagabraum nach Wahl des AN verwerten.
Menge: 250,000 m2
Leistungsbereichkatalog: 106

**01.02.0002 Oberboden abtragen Neigung über 1:4 Oberb.Verw. AN*Abrechnung Abtrag**
StL-Nr. 24106120019101
Oberboden ggf. einschließlich Vegetationsdecke abtragen. Homogenbereiche nach Unterlagen des AG.
Neigung der Abtragsfläche steiler als 1:4.
Dicke 'des Abtrages über 10 cm bis 30 cm'

Oberboden nach Wahl des AN verwerten.
Abrechnung nach Abtragsprofilen.
Menge: 75,000 m3
Leistungsbereichkatalog: 106

**01.02.0003 Boden bzw. Fels lösen und verwerten profilg. lösen*BM-F3 Abrechnung Abtrag*Verwertung nachw.**
StL-Nr. 2410621301006101
Boden bzw. Fels aus Abtragsbereichen profilgerecht
lösen, laden und nach Wahl des AN verwerten. Beschreibung der Homogenbereiche nach Unterlagen des AG. Die
Herstellung von Mulden und Gräben wird gesondert vergütet.
Profilgerecht lösen.
Materialwerte nach EBV = BM-F3
Abrechnung nach Abtragsprofilen.
Verwertung nach Unterlagen des AG nachweisen.
Menge: 275,000 m3
Leistungsbereichkatalog: 106

**01.02.0004 Abtreppung herstellen**
StL-Nr. 2410624000
Abtreppung, mind. 0,60 m hoch, in geneigter Grundfläche
für Anschüttung nach Unterlagen des AG herstellen, Sohle der Abtreppung verdichten einschließlich ggf. erforderlicher Wasserzugabe. Boden bzw. Fels in Auftragsbereichen einbauen und verdichten einschließlich ggf.
erforderlicher Wasserzugabe. Beschreibung der Homogenbereiche nach Unterlagen des AG.
Menge: 200,000 m
Leistungsbereichkatalog: 106

**01.02.0005 Material liefern und einbauen**
Material liefern und im Böschungsfuß und in Böschungen
der Sanierungsbereiche einbauen und verdichten.
Material = Kies-Sand-Gemisch
Körnung = 0 / 45 Feinkorngehalt < 5%
Das Korngemisch ist lagenweise einzubauen und zu
verdichten. DPr mindestens 98%.
Der Einbau hat zeitlich so zu erfolgen, dass die
freigelegte Böschung nur kurzfristig den
Witterungseinflüssen ausgesetzt ist.
Abrechnung erfolgt nach Abtragsprofilen.
Menge: 350,000 m3

**01.02.0006 Böschung mit Stufen versehen Stufenabst. 1 m**
StL-Nr. 2410612302
Böschung mit 10 bis 15 cm tiefen, schräg verlaufenden
Stufen versehen. Abrechnung nach mit Stufen versehener Böschungsfläche in der Neigung.
Abstand der Stufen 1,00 m.
Menge: 350,000 m2
Leistungsbereichkatalog: 106

**01.02.0007 Mulde herstellen eingeb.verd. Bod.*Dammfuß Breite 2,00 m*Tiefe ü. 0,3-0,5m 1:3 und flacher*Boden Verwert. AN**
StL-Nr. 2410651311221100
Mulde nach Unterlagen des AG herstellen.
In eingebautem und verdichtetem Boden.
Mulde am Dammfuß.
Muldenbreite = 2,00 m.
Tiefe über 0,30 bis 0,50 m.
Sohlgefälle 1:3 und flacher.
Boden bzw. Fels nach Wahl des AN verwerten.
Menge: 20,000 m
Leistungsbereichkatalog: 106

**01.02.0008 Bankett profilgerecht herstellen Neben Fahrbahn*Baustoff. C 90/3 Breite 1,00 m*Einbaudicke 20 cm 12 tief+ 6 hoch*3cm tiefer EV2 mind. 100MPa**
StL-Nr. 2211270611221101
Bankett gemäß ZTV E-StB profilgerecht herstellen. Er-
schwernisse durch Einbauten, Schächte und Straßenabläufe werden gesondert vergütet.
Neben Verkehrsfläche Fahrbahn.
Baustoffgemisch, Kategorie C 90/3, Größtkorn
von 32 mm. Der Feinkornanteil muss im eingebauten Zu-
Stand 8 M.-v.H. bis 12 M.-v.H. betragen.
Breite = 1,00 m.
Einbaudicke = 20 cm.
Querneigung 12 v.H. am tiefliegenden und 6 v.H. am
hochliegenden Fahrbahnrand.
Einbau 3 cm tiefer als Fahrbahnrand.
Verformungsmodul EV2 auf der Oberfläche mindestens
100 MPa.
Menge: 20,000 m
Leistungsbereichkatalog: 112

*Hinweis: Raubettmulde*
Raubettmulde km 159,2 (Pos.: 01.03.0001. bis 01.03.0010.)
Entwässerungsmulde räumen km 159,2 bis 159,4 (Pos.: 01.03.0011 bis 01.03.0012.)

#### Unterabschnitt 01.03 Entwässerung

**01.03.0001 Strauchbestand roden Höhe über 2-3 m*Neigung über 1:4 Wst.Verw.AN*S.Abr. Verw. AN**
StL-Nr. 24106010210101
Strauchbestand und sonstiger Aufwuchs bis 0,10 m Stammdurchmesser, in 1,00 m Höhe über dem Erdboden gemessen,
mit Wurzelwerk roden. Abrechnung nach Fläche der
größten Ausdehnung des Strauchwerks.
Mittlere Höhe über 2,00 bis 3,00 m.
Neigung der Rodungsfläche steiler als 1:4.
Wurzelstöcke nach Wahl des AN verwerten.
Schlagabraum nach Wahl des AN verwerten.
Menge: 15,000 m2
Leistungsbereichkatalog: 106

**01.03.0002 Oberboden abtragen und andecken Neigung über 1:4*Abtr.über 10-30cm*Andeck. ü.15-25cm Abrechnung Abtrag**
StL-Nr. 2410611301290301
Oberboden ggf. einschließlich Vegetationsdecke abtragen
und profilgerecht wieder andecken einschließlich erforderlicher Zwischenlagerung auf Flächen nach Wahl des
AN. Beschreibung der Homogenbereiche nach Unterlagen
des AG.
Neigung der Abtragsfläche steiler als 1:4.
Dicke des Abtrages über 10 bis 30 cm.
Andeckung 'auf Böschungen'

Dicke der Andeckung über 15 bis 25 cm.
Abrechnung nach Abtragsprofilen.
Menge: 5,000 m3
Leistungsbereichkatalog: 106

**01.03.0003 Oberboden abtragen und andecken Neigung über 1:4*Abtr.über 10-30cm*Andeck. ü.15-25cm Abrechnung Abtrag**
StL-Nr. 2410611301290301
Oberboden ggf. einschließlich Vegetationsdecke abtragen
und profilgerecht wieder andecken einschließlich erforderlicher Zwischenlagerung auf Flächen nach Wahl des
AN. Beschreibung der Homogenbereiche nach Unterlagen
des AG.
Neigung der Abtragsfläche steiler als 1:4.
Dicke des Abtrages über 10 bis 30 cm.
Andeckung 'im Gelände'

Dicke der Andeckung über 15 bis 25 cm.
Abrechnung nach Abtragsprofilen.
Menge: 2,500 m3
Leistungsbereichkatalog: 106

**01.03.0004 Boden bzw. Fels lösen und verwerten profilg. lösen*Planum nicht ges. BM-0*Abrechnung Abtrag Verwertung nachw.**
StL-Nr. 2410621301011101
Boden bzw. Fels aus Abtragsbereichen profilgerecht
lösen, laden und nach Wahl des AN verwerten. Beschreibung der Homogenbereiche nach Unterlagen des AG. Die
Herstellung von Mulden und Gräben wird gesondert vergütet.
Profilgerecht lösen.
Das Herstellen des Planums wird nicht gesondert
vergütet.
Materialwerte nach EBV = BM-0
Abrechnung nach Abtragsprofilen.
Verwertung nach Unterlagen des AG nachweisen.
Menge: 3,000 m3
Leistungsbereichkatalog: 106

**01.03.0005 Bordrinnen setzen**
Bordrinnen- und Muldensteine aus Beton setzen.
Bordrinnensteine, Breite 50 cm,
einschichtig, Zuschlagstoff = Harter Kiessand.
Unterbeton C12/15, 10 bis 14 cm dick, herstellen.
Erforderliche Erdarbeiten ausführen.
Menge: 15,000 m

**01.03.0006 Formsteine zuarbeiten**
Formsteine auf Paßmaß trennen und zugearbeitete Steine
an Kanten und Einfassungen bzw. an Aussparungen und
Einbauten über 1 m2 Einzelgröße verlegen.
Art = Muldensteine, Breite ca. 50 cm.
Steine schneiden.
Dicke 8 bis 10 cm.
Menge: 0,500 m

**01.03.0007 Mulde als Raubettmulde befestigen Breite 1,50 m Steinhöhe 30 cm*in Beton bewehren**
StL-Nr. 2411011929310100
Mulde als Raubettmulde durch Einbau witterungsbeständiger Bruchsteine befestigen einschließlich Erdarbeiten.
Muldenbreite = 1,50 m.
Sohlgefälle 'Neigung der Abtragsfläche steiler als 1:4'

Mittlere Steinhöhe h = 30 cm.
Steinsatz in Beton C 20/25, Bettungsdicke = h/2 + 10
cm. Splitt in Steinsatz einstreuen. Fugen mit Pflasterfugenmörtel Typ A verschließen.
Betonbettung konstruktiv bewehren.
Menge: 15,000 m
Leistungsbereichkatalog: 110

**01.03.0008 Rasenansaat mit RSM Regio herst. steiler 1:3*Bösch., Trennstr. Feinplanum lock.*Menge 5 g/m2 UG 01*Grundmischung Roggentrespe**
StL-Nr. 2110720425120111
Rasenansaat mit RSM Regio herstellen. Saatgut ohne Entmischung ausbringen, einarbeiten und andrücken.
Neigung der Fläche steiler 1:3.
Fläche = Böschungen, Trennstreifen und Mulden.
Feinplanum feinkrümelig lockern.
Saatgutmenge = 5 g/m2.
Regiosaatgutmischung (RSM Regio), Ursprungsgebiet 1,
Nordwestdeutsches Tiefland.
Standortvariante Grundmischung.
Roggentrespe 2 g/m2 beimischen.
Menge: 20,000 m2
Leistungsbereichkatalog: 107

*Hinweis: Auslauf der Raubettmulde*
Auslauf der Raubettmulde in Straßenmulde

**01.03.0009 Straßenmulde befestigen Dicke 15 cm**
StL-Nr. 241101159929
Straßenmulde befestigen einschließlich Erdarbeiten.
Befestigung 'Naturstein, Steine bruchrauh, verwitterungsbeständig, Aufsichtsfläche min. 0,06
m2, min. 15 cm dick. Fugen mit Beton C8/10, bündig verfüllen'

Bettung 'Beton C 20/25'

Dicke der Bettung = 15 cm.
Überschüssigen Boden 'nach Wahl des AN verwerten'
Menge: 3,000 m2
Leistungsbereichkatalog: 110

*Hinweis: Zur Fassung des Oberflächenwassers*

**01.03.0010 Wildpflaster aus Naturstein**
Wildpflaster aus Naturstein herstellen, Steine bruchrauh, verwitterungsbeständig, Aufsichtsfläche min. 0,06
m2, min. 15 cm dick. Erdarbeiten werden gesondert vergütet.
Ausführung auf horizontalen bis schwach geneigten
Flächen.
Material 'Nach Wahl des AN'

Fugen max. 3 cm breit.
Planum herstellen.
Pflasterbett 'Beton C20/25, 15 cm dick'

Fugen mit Beton C8/10, bündig verfüllen.
Menge: 5,000 m2

**01.03.0011 Geländeprofil herstellen**
Geländeprofil wiederherstellen.
Gelände im Baufeld so profilieren, das Oberflächenwasser zur Ablaufrinne (Raubettmulde) geführt wird.
Beschreibung der Homogenbereiche nach Unterlagen
des AG
Das Herstellen des Planums wird nicht gesondert vergütet.
Abgerechnet wird nach Abtragsprofilen.
Überschüssigen Boden einer Verwertung nach Wahl des AN zuführen.
Verwertung nach Unterlagen des AG nachweisen.
Menge: 5,000 m3

*Hinweis: Entwässerungsmulde räumen*
Entwässerungsmulde räumen km 159,1 bis 159,3
Erschwernis durch FRS und NRS-Standort sind in die nachfolgende Position einzukalkulieren.

**01.03.0012 Muldenprofil wiederherstellen Aushub -0,25 m3/m*Räumgut ents. Mulde mit Wasser**
StL-Nr. 241065032201
Mulde ausräumen und profilgerecht wiederherstellen.
Mittlere Aushubmenge über 0,10 bis 0,25 m3/m.
Räumgut entsorgen. Entsorgung wird gesondert vergütet.
Mulde führt Wasser.
Menge: 160,000 m
Leistungsbereichkatalog: 106

**01.03.0013 N.gefährl. Abfall aus Baustelle ent*Entsorgung AN Gebühr einrechn.*Nachweis Ulg. AG Abr. Abtrag**
StL-Nr. 12102117911101
Nicht gefährlichen Abfall aus Baustelle laden, fördern
und entsorgen. Schadstoffbelastung nach Unterlagen des
AG.
Abfall 'Räumgut aus Mulde, Graben, Gewässer. Graben bzw. Mulde räumen wird gesondert vergütet.'

Entsorgung nach Wahl des AN.
Gebühren der Abfallentsorgung sind einzurechnen.
Nachweis nach Unterlagen des AG führen.
Abgerechnet wird nach Abtragsprofilen.
Menge: 30,000 m3
Leistungsbereichkatalog: 102

**01.03.0014 Rasenansaat mit RSM Regio herst. steiler 1:3*Mulden, Gräben Feinplanum lock.*Menge 5 g/m2 UG 01*Grundmischung Roggentrespe**
StL-Nr. 2110720426120111
Rasenansaat mit RSM Regio herstellen. Saatgut ohne Entmischung ausbringen, einarbeiten und andrücken.
Neigung der Fläche steiler 1:3.
Fläche = Mulden und Gräben.
Feinplanum feinkrümelig lockern.
Saatgutmenge = 5 g/m2.
Regiosaatgutmischung (RSM Regio), Ursprungsgebiet 1,
Nordwestdeutsches Tiefland.
Standortvariante Grundmischung.
Roggentrespe 2 g/m2 beimischen.
Menge: 300,000 m2
Leistungsbereichkatalog: 107

#### Unterabschnitt 01.04 Ausstattung

**01.04.0001 Leitpfosten abbauen Eingrableitpfost.*Abbauteil lagern**
StL-Nr. 211290571002
Leitpfosten abbauen.
Abbauteil = Eingrableitpfosten.
Abbauteile innerhalb der Baustelle sortiert nach Unterlagen des AG lagern.
Menge: 1,000 St
Leistungsbereichkatalog: 129

**01.04.0002 Leitpfosten des AG aufstellen Eingrableitpf.*Pfosten lagern HB 1**
StL-Nr. 21129412100011
Leitpfosten des AG aufstellen.
Eingrableitpfosten, Länge 1,60 m.
Leitpfosten lagern innerhalb der Baustelle.
Leitpfosten in Boden, Homogenbereich HB 1 - FRS. Erforderliche Erdarbeiten ausführen, die die Pfosten umgebende Fläche wiederherstellen. Überschüssigen Boden
flächenhaft verteilen.
Menge: 1,000 St
Leistungsbereichkatalog: 129

**01.04.0003 Wildschutzzaun umsetzen und entsorgen**
Vorhandenen Wildschutzzaun im Bereich der zu
sanierenden Böschungen umsetzen.
Wildschutzzaunhöhe = 1,50 bis 2,00 m.
Pfostenabstand = 3,00 bis 4,00 m.
Pfosten aus Kunststoff.
Pfosten in Boden.
Zaun aufnehmen und parallel zur alten Zauntrasse wieder
provisorisch aufstellen.
Fehlendes Material (wegen Mehrlänge) liefern.
Einschl. aller Nebenarbeiten.
Nach Abschluss der Arbeiten Zaun einschl. Pfosten
aufnehmen und entsorgen.
Menge: 30,000 m

**01.04.0004 Wildschutzzaun herstellen H.2,0m Pf.L.2,6m Ku.pf.D80, grau Kn.gefl.23 Drähte*Metallanker 50 cm Zaun beids.ansch.**
StL-Nr. 2112820139079162
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 2,00 m, Pfostenlänge = 2,60 m.
Pfostenabstand 'über 3,00 bis 4,00 m'

Kunststoffrecyclingpfosten, Vollkunststoff, Durchmesser
= 80 mm, grau.
Boden-/Felsklasse '3 bis 5.
Die Trasse des neuen Zauns ist in  1  m Breite zu mulchen
in einer Tiefe bis zu 10 cm. Überschüssige Wurzeln sind
der Verwertung nach Wahl des AN zuzuführen.'

Knotengeflecht aus glattem Draht 2 mm, dickverzinkt,
Kopf- und Fußdraht 2,5 mm, Anzahl der waagerechten
Drähte 23 Stück. In den unteren 80 cm Abstand höchstens
5 cm. Senkrechter Abstand höchstens 15 cm. Reißfestigkeit der waagerechten Drähte mindestens 1150 N/mm2.
Erdanker aus Metall (Hering), Länge = 50 cm, feuerverzinkt, mit Drahteinhängeöse, Materialstärke mind. 2,5
mm, in Feldmitte einschlagen. Zusätzlich entlang des
untersten Drahtes einen Stacheldraht befestigen und
beide in Öse einhängen.
Zaun beidseitig anschließen.
Menge: 30,000 m
Leistungsbereichkatalog: 128

**01.04.0005 Pfostenverstrebung herstellen Strebe f.H.2,00 m*Kunstst.D8-10grau Länge 2,70 m*Bodenklasse 3-5**
StL-Nr. 211282032521
Pfostenverstrebung einschließlich der erforderlichen
Erdarbeiten herstellen. Aushubmaterial innerhalb der
Baustelle flächenhaft verteilen.
Strebe für Zaunhöhe = 2,00 m.
Kunststoffrecycling, Vollkunststoff, Durchmesser 8 bis
10 cm, grau.
Länge = 2,70 m.
Bodenklasse 3 bis 5.
Menge: 2,000 St
Leistungsbereichkatalog: 128

*Hinweis: Lücken in Mulden zu Raubettmulden*
Lücken in Mulden zu Raubettmulden schließen

**01.04.0006 Niederwildsicherer Schutzzaun**
*** Pauschalposition
Niederwildsicherer Schutzzaun (kleines Stück) gegen Rot-, Reh- und Schwarzwild, Typ AS 200/25M(2,5/2,0/ 2,0) liefern und aufstellen.
Zaun 10 cm auf Boden abwickeln.
Knotengeflecht nach DIN 1548, stark verzinkt,
niederwildsicher bis zu einer Höhe von 80 cm.
Knotengeflecht 10 cm unter Pfostenkopf befestigen.
Zaunstück am vorhandenen Zaun mit Draht befestigen
(verrödeln).
Je Zaunfeld 2 Stahlheringeaus U-Profil, 50
cm lang und ca. 2 cm breit, 50 cm tief in den Boden
einbringen.
Wühldraht aus 2,5 mm dickem Stacheldraht, stark
verzinkt oberflächennah anbringen.
Erforderliche Erdarbeiten sind in den EP einzurechnen
und werden nicht gesondert vergütet.
Menge: 1,000 Psch

#### Unterabschnitt 01.05 Sonstiges

**01.05.0001 Fahrbahnreinigung**
Fahrbahnfläche reinigen.
  Fahrbahn im abgesperrten Bereich der Arbeitsstelle,für
  Verkehrsfreigaben reinigen.
  Kehrgut aufnehmen und nach Wahl des AN verwerten.
  Reinigung mit Saugkehrwagen.
  Die OZ gilt nicht für die Fahrbahnreinigung nach Abbau
  von transportablen Schutzeinrichtung
Menge: 1,000 St

**01.05.0002 Belastungsfahrzeug bereitstellen**
Belastungsfahrzeug als Gegengewicht (z.B. ausreichend
beladener Lkw) für Plattendruckversuch bei Kontrollprüfungen bereitstellen.
Menge: 20,000 h
